# Safareig

- Propietat de l'arxiu: CYPE INGENIEROS, S.A.
- Format: FIEBDC-3/2002
- Divisa: EUR
- Costos indirectes: 3.00 %
- IVA: 21.00 %

## S Senyalització i equipament

### SC Cuines/eixides

#### SCF Aigüeres i safareigs

**SCF020** U Safareig.
Safareig de porcellana sanitària, model Henares "ROCA", color blanc, de 600x390x360 mm, amb moble suport de tauler aglomerat, de 378x555x786 mm, equipat amb aixeta mescladora bicomandament mural, per a safareig, de canella giratòria, acabat cromat, model Brava "ROCA", amb airejador, amb desguàs i sifó. Inclús connexió a les xarxes d'aigua freda i calenta i a la xarxa d'evacuació existents, fixació de l'aparell i closa amb silicona.
Inclou: Replanteig i traçat en el parament suport de la situació de l'aparell. Col·locació, anivellació i fixació dels elements de suport. Anivellació, aplomat i col·locació de l'aparell. Connexió a la xarxa d'evacuació. Muntatge de l'aixeteria. Connexió a les xarxes d'aigua freda i calenta. Muntatge d'accessoris i complements. Segellat de junts. Comprovació del seu correcte funcionament.
Criteri d'amidament de projecte: Nombre d'unitats previstes, segons documentació gràfica de Projecte.
Criteri de mesura d'obra: Es mesurarà el nombre d'unitats realment col·locades segons especificacions de Projecte.

| Codi | Ut | Descripció | Rendiment | Preu | Import |
|---|---|---|---|---|---|
| mt30lar010h | U | Safareig de porcellana sanitària, model Henares "ROCA", color blanc, de 600x390x360 mm, segons UNE 67001. (material) | 1.000 | 132.58 | 132.58 |
| mt30lar012b | U | Moble suport de tauler aglomerat, de 378x555x786 mm, per a safareig model Henares "ROCA". (material) | 1.000 | 80.92 | 80.92 |
| mt31gmo040a | U | Aixeta mescladora bicomandament mural, per a safareig, de canella giratòria, acabat cromat, model Brava "ROCA", amb airejador, segons UNE-EN 200. (material) | 1.000 | 92.40 | 92.40 |
| mt30dla010a | U | Desguàs corb registrable amb sifó botella per a safareig. (material) | 1.000 | 3.52 | 3.52 |
| op00tal010 |  | Trepant. | 1.000 | 0.00 | 0.00 |
| op00ato010 |  | Tornavís. | 1.000 | 0.00 | 0.00 |
| mo008 | h | Oficial 1ª lampista. (mà d'obra) | 0.719 | 29.34 | 21.10 |
| mo107 | h | Ajudant lampista. (mà d'obra) | 0.480 | 25.25 | 12.12 |
| % | % | Costos directes complementaris | 2 % | 342.64 | 6.85 |
|  |  | Costos directes |  |  | 349.49 |
