# Conjunt d'aparells sanitaris, "ROCA"

- Propietat de l'arxiu: CYPE Ingenieros S.A.
- Format: FIEBDC-3/2016
- Programa: Generador de preus de la construcció. CYPE Ingenieros, S.A.
- Data: 24/01/2025
- Divisa: EUR
- Costos indirectes: 3 %
- IVA: 21 %

## S Senyalització i equipament

### SA Aparells sanitaris

#### SAC Conjunts

**SAC010** U Conjunt d'aparells sanitaris, "ROCA".
Conjunt d'aparells sanitaris en bany format per: lavabo mural, de porcellana sanitària, model Veranda "ROCA", color Blanco, de 1000x520 mm, amb joc de fixació; tassa de vàter de dipòsit baix, de porcellana sanitària, model Veranda "ROCA", color Blanco, de 390x695x800 mm, amb colze d'evacuació i joc de fixació, amb cisterna de vàter, de doble descàrrega, de 420x200x480 mm, seient i tapa de vàter, de caiguda esmorteïda; bidet, de porcellana sanitària, model Veranda "ROCA", color Blanco, de 390x640x385 mm, amb sifó corb de 1 1/4" i joc de fixació, amb anell lacat de bidet. Inclús desguàs, aixetes de regulació, enllaços d'alimentació flexibles i closa amb silicona.
Inclou: Replanteig. Col·locació i fixació dels aparells. Muntatge del desguàs. Connexió a la xarxa d'evacuació. Muntatge de l'aixeteria. Connexió a les xarxes d'aigua freda i calenta. Comprovació del seu correcte funcionament. Segellat de junts.
Criteri d'amidament de projecte: Nombre d'unitats previstes, segons documentació gràfica de Projecte.
Criteri de mesura d'obra: Es mesurarà el nombre d'unitats realment col·locades segons especificacions de Projecte.

| Codi | Ut | Descripció | Rendiment | Preu | Import |
|---|---|---|---|---|---|
| mt30snr010fb | U | Lavabo mural, de porcellana sanitària, model Veranda "ROCA", color Blanco, de 1000x520 mm, amb joc de fixació, segons UNE 67001. (material) | 1 | 436.8 | 436.800 |
| mt30snr020a | U | Tassa de vàter de dipòsit baix, de porcellana sanitària, model Veranda "ROCA", color Blanco, de 390x695x800 mm, amb colze d'evacuació i joc de fixació, segons UNE-EN 997. (material) | 1 | 567 | 567.000 |
| mt30snr021a | U | Cisterna de vàter, de doble descàrrega, de porcellana sanitària, model Veranda "ROCA", color Blanco, de 420x200x480 mm, amb mecanisme de descàrrega de 3/6 litres, tapa i mecanisme polsador, segons UNE-EN 997. (material) | 1 | 460.6 | 460.600 |
| mt30snr022a | U | Seient i tapa de vàter, de caiguda esmorteïda, model Veranda "ROCA", color Blanco. (material) | 1 | 149.8 | 149.800 |
| mt30snr030a | U | Bidet, de porcellana sanitària, model Veranda "ROCA", color Blanco, de 390x640x385 mm, amb sifó corb de 1 1/4" i joc de fixació, segons UNE 67001. (material) | 1 | 460.6 | 460.600 |
| mt30snr031a | U | Anell lacat de bidet, model Veranda "ROCA", color Blanco. (material) | 1 | 41.3 | 41.300 |
| mt36www005b | U | Acoblament a paret colzat amb plafó, de PVC, sèrie B, color blanc, per evacuació d'aigües residuals (a baixa i alta temperatura) en l'interior dels edificis, enllaç mixt de 1 1/4"x40 mm de diàmetre, segons UNE-EN 1329-1, amb vàlvula de desguàs. (material) | 2 | 10.95 | 21.900 |
| mt38tew010a | U | Tirantet flexible de 20 cm i 1/2" de diàmetre. (material) | 1 | 8 | 8.000 |
| mt30www005 | U | Cartutx de 300 ml de silicona àcida monocomponent, fungicida, per a segellat de junts en ambients humits. (material) | 0.036 | 7.5 | 0.270 |
| mo008 | h | Oficial 1ª lampista. (mà d'obra) | 2.59 | 30.63 | 79.332 |
| mo107 | h | Ajudant lampista. (mà d'obra) | 1.726 | 26.36 | 45.497 |
| % | % | Costos directes complementaris | 2 % | 2271.099 | 45.422 |
|  |  | Costos directes |  |  | 2316.521 |

Residus:
- col·locació: mt30www005 Cartutx de 300 ml de silicona àcida monocomponent, fungicida, per a segellat de junts en ambients humits; factor de residu 0.06

## Recursos

**mt30snr010fb** U Lavabo mural, de porcellana sanitària
Dades tècniques: Cost energètic 78.024 MJ; Emissió de CO2 69.383 kg
Residus:
- embalatge: re150101 Envasos de paper i cartró. (component de residu); rendiment 1.494 kg; Codi LER 15 01 01; Massa de l'element 1 kg; Volum 0.001333 m3

**mt30snr022a** U Seient i tapa de vàter, de caiguda esmorteïda, model Veranda "ROCA", color Blanco
Dades tècniques: Cost energètic 213.178 MJ; Emissió de CO2 10.648 kg
Residus:
- embalatge: re150101 Envasos de paper i cartró; rendiment 0.078 kg

**mt30www005** U Cartutx de 300 ml de silicona àcida monocomponent, fungicida, per a segellat de junts en ambients humits
Dades tècniques: Cost energètic 87.088 MJ; Emissió de CO2 3.667 kg; Codi LER 17 09 04; Massa de l'element 0.45 kg; Volum 0.0003 m3
Residus:
- embalatge: re170203 Plàstic. (component de residu); rendiment 0.1 kg; Codi LER 17 02 03; Massa de l'element 1 kg; Volum 0.001667 m3
