# Urinari de porcellana sanitària "ROCA"

- Propietat de l'arxiu: CYPE INGENIEROS, S.A.
- Format: FIEBDC-3/2002
- Divisa: EUR
- Costos indirectes: 3.00 %
- IVA: 21.00 %

## S Senyalització i equipament

### SA Aparells sanitaris

#### SAU Urinaris

**SAU010** U Urinari de porcellana sanitària "ROCA".
Urinari de porcellana sanitària, amb alimentació superior vista, model Mural "ROCA", color Blanco, de 330x460x720 mm, equipat amb aixeta de pas angular per a urinari, amb temps de flux ajustable, acabat cromat, model Instant. Inclús silicona per a segellat de junts.
Inclou: Replanteig. Col·locació i fixació de l'aparell. Muntatge del desguàs. Connexió a la xarxa d'evacuació. Muntatge de l'aixeteria. Connexió a la xarxa d'aigua freda. Comprovació del seu correcte funcionament. Segellat de junts.
Criteri d'amidament de projecte: Nombre d'unitats previstes, segons documentació gràfica de Projecte.
Criteri de mesura d'obra: Es mesurarà el nombre d'unitats realment col·locades segons especificacions de Projecte.

| Codi | Ut | Descripció | Rendiment | Preu | Import |
|---|---|---|---|---|---|
| mt30uar020a | U | Urinari de porcellana sanitària, amb alimentació superior vista, model Mural "ROCA", color Blanco, de 330x460x720 mm, amb maneguet, tap de neteja i joc de fixació, segons UNE 67001. (material) | 1.000 | 438.20 | 438.20 |
| mt31gmo061a | U | Aixeta de pas angular per a urinari, amb temps de flux ajustable, acabat cromat, model Instant "ROCA", amb enllaç cromat i connexions de 1/2" de diàmetre. (material) | 1.000 | 70.00 | 70.00 |
| mt30www005 | U | Cartutx de 300 ml de silicona àcida monocomponent, fungicida, per a segellat de junts en ambients humits. (material) | 0.012 | 7.50 | 0.09 |
| op00ato010 |  | Tornavís. | 1.000 | 0.00 | 0.00 |
| op00mar010 |  | Martell. | 1.000 | 0.00 | 0.00 |
| op00tal010 |  | Trepant. | 1.000 | 0.00 | 0.00 |
| mo008 | h | Oficial 1ª lampista. (mà d'obra) | 1.765 | 29.34 | 51.79 |
| % | % | Costos directes complementaris | 2 % | 560.08 | 11.20 |
|  |  | Costos directes |  |  | 571.28 |
