# Urinari de porcellana sanitària "ROCA"

- Propietat de l'arxiu: CYPE Ingenieros S.A.
- Format: FIEBDC-3/2016
- Programa: Generador de preus de la construcció. CYPE Ingenieros, S.A.
- Data: 04/07/2024
- Divisa: EUR
- Costos indirectes: 3 %
- IVA: 21 %

## S Senyalització i equipament

### SA Aparells sanitaris

#### SAU Urinaris

**SAU010** U Urinari de porcellana sanitària "ROCA".
Urinari de porcellana sanitària, amb alimentació superior vista, model Mural "ROCA", color Blanco, de 330x460x720 mm, equipat amb aixeta de pas angular per a urinari, amb temps de flux ajustable, acabat cromat, model Instant. Inclús silicona per a segellat de junts.
Inclou: Replanteig. Col·locació i fixació de l'aparell. Muntatge del desguàs. Connexió a la xarxa d'evacuació. Muntatge de l'aixeteria. Connexió a la xarxa d'aigua freda. Comprovació del seu correcte funcionament. Segellat de junts.
Criteri d'amidament de projecte: Nombre d'unitats previstes, segons documentació gràfica de Projecte.
Criteri de mesura d'obra: Es mesurarà el nombre d'unitats realment col·locades segons especificacions de Projecte.

| Codi | Ut | Descripció | Rendiment | Preu | Import |
|---|---|---|---|---|---|
| mt30uar020a | U | Urinari de porcellana sanitària, amb alimentació superior vista, model Mural "ROCA", color Blanco, de 330x460x720 mm, amb maneguet, tap de neteja i joc de fixació, segons UNE 67001. (material) | 1 | 438.2 | 438.200 |
| mt31gmo061a | U | Aixeta de pas angular per a urinari, amb temps de flux ajustable, acabat cromat, model Instant "ROCA", amb enllaç cromat i connexions de 1/2" de diàmetre. (material) | 1 | 70 | 70.000 |
| mt30www005 | U | Cartutx de 300 ml de silicona àcida monocomponent, fungicida, per a segellat de junts en ambients humits. (material) | 0.012 | 7.5 | 0.090 |
| mo008 | h | Oficial 1ª lampista. (mà d'obra) | 1.765 | 29.34 | 51.785 |
| % | % | Costos directes complementaris | 2 % | 560.075 | 11.202 |
|  |  | Costos directes |  |  | 571.277 |

Residus:
- col·locació: mt30www005 Cartutx de 300 ml de silicona àcida monocomponent, fungicida, per a segellat de junts en ambients humits; factor de residu 0.06

## Recursos

**mt30uar020a** U Urinari de porcellana sanitària
Dades tècniques: Cost energètic 65.514 MJ; Emissió de CO2 58.348 kg
Residus:
- embalatge: re150101 Envasos de paper i cartró. (component de residu); rendiment 1.494 kg; Codi LER 15 01 01; Massa de l'element 1 kg; Volum 0.001333 m3

**mt31gmo061a** U Aixeta de pas angular per a urinari
Dades tècniques: Cost energètic 43.964 MJ; Emissió de CO2 3.011 kg
Residus:
- embalatge: re150101 Envasos de paper i cartró; rendiment 0.072 kg

**mt30www005** U Cartutx de 300 ml de silicona àcida monocomponent, fungicida, per a segellat de junts en ambients humits
Dades tècniques: Cost energètic 87.088 MJ; Emissió de CO2 3.667 kg; Codi LER 17 09 04; Massa de l'element 0.45 kg; Volum 0.0003 m3
Residus:
- embalatge: re170203 Plàstic. (component de residu); rendiment 0.1 kg; Codi LER 17 02 03; Massa de l'element 1 kg; Volum 0.001667 m3
